# PK Gera-Hain, Neubau Hallenschießanlage
Angebotsaufforderung (GAEB DA XML 3.1, DA83)
Projekt: 21-1-01-17071
Währung: EUR
Nebenangebote zugelassen: ja
Auftraggeber: BRD, vertr. durch BMVg, vertr. durch TMDI, vertr. durch TLBV, Puschkinplatz 7, 07545 Gera, Deutschland
Erstellt mit: GXML Toolbox V3.3 R20210630, iTWO_64 V11.0.839, 27.03.2026

## 0093-26 Trockenbau II - Schießhallen
Datum: 27.03.2026

*Hinweis: Allgemeine Vorbemerkungen*
In der Pionier-Kaserne Gera-Hain ist der Neubau einer  Hallenschießanlage geplant. Die Kaserne liegt nördlich von Gera. Von der Autobahnabfahrt Gera-Langenberg erreicht man das Baufeld nach 6,5 km.
Der Standort befindet sich im süd-westlichen Bereich des Kasernengeländes in 310 m über HN.
Der Baukörper der Hallenschießanlage gliedert sich in zwei Gebäudeteile:
Das Hauptgebäude ist ein 2-geschossiger Hallenbau mit den Abmessungen 71,80 m x 37,00 m.
Über einen Rücksprung in der Fassade schließt sich an einer Giebelseite des Hallenanbaus ein 1-geschossiger Anbau mit den Abmessungen 16,90 m x 35,00 m an.
Die Gebäudeabmessungen des Hallenbaus werden durch die Raumgrößen der Schießhallen definiert. Die Gebäudebreite ergibt sich aus der parallelen Anordnung der beiden Schießhallen, die Gebäudelänge aus der Gesamtlänge der Schießhalle Lang.
Zusätzlich zu den Räumen für die Schießausbildung befinden sich im Hauptgebäude weitere Ausbildungsräume, ein Werk-stattraum und betriebliche Abstell- und Lagerräume. Die Geschosshöhe im Erdgeschoss Hauptgebäude beträgt
6-7,25m.
Im eingeschossigen Anbau befindet sich der Hauptzugang, Diensträume und nutzungs- und betriebstechnische Funktionsräume. Die Geschosshöhe im Erdgeschoss Anbau beträgt 4m.
Das Gebäude wird über Einzel- und Streifenfundamente gegründet. Die Tragstruktur im Erdgeschoss wird durch Stahlbetonstützen, Stahlbetonwände und weitspannende Stahlbetonträger gebildet und durch eine Stahlbetondecke abgeschlossen. Die äußere Gebäudehülle wird durch eine gedämmte Plattenfassade gebildet. Das Obergeschoss weist ebenfalls Stahlbetonstützen auf, die Umfassungswände sind dort in wesentlichen Teilen als gedämmte Stahlkonstruktion ausgeführt.  Auf den Dachträgern aus Profilstahl ruht ein Dachaufbau aus Trapezblechprofilen mit Dampfsperre, Wärmedämmung und Aluminium-Stehfalzdeckung.

Örtliche Verhältnisse
Der Baubereich liegt außerhalb des militärisch umzäunten  Kasernengeländes der Pionierkaserne Gera-Hain,
jedoch auf Flächen, die zum  Kasernengelände gehören. Das
Baufeld ist also zu erreichen, ohne das innere Kasernengelände zu betreten. Das Baufeld ist nach Süden geneigt und weitgehend unbefestigt. Der Bauherr hat das Baufeld einzäunen lassen.
Zugänge/Zufahrten
Zufahrt zur Kaserne erfolgt aus Richtung Gera über die  Kreisstraße K5 und dann ab Kasernenhaupteingang über eine  im Rahmen einer vorgelagerten Baumaßnahme ertüchtigten  Baustraße (Schotterstraße) mit südlicher Umfahrung der Kaserne (1,8 km lang). Die Baustraße ist 3,50 m breit. Da die Straße in Teilbereichen nicht durchgehend einsehbar ist, sind zwei Teilstücke jeweils durch Baustellenampel-Paare als wechselnde Einbahnstraßen ausgebildet.
Die Zufahrt erfolgt durchgängig außerhalb der militärischen Einzäunung.
Baustrom, Baubeleuchtung, Bauwasser
Die Baustromversorgung wird durch den Bauherrn gesondert beauftragt. Im Rohbau werden Baustromverteiler in ausreichender Anzahl und im Abstand von maximal 40 m von jedem Bereich der Gebäude entfernt aufgestellt.
Die Beleuchtung der Verkehrswege am und im Rohbau wird durch den Auftragnehmer Baustrom realisiert. Die Arbeitsplatzbeleuchtung ist durch den Auftragnehmer selbst sicherzustellen.
Der Bauwasseranschluss erfolgt an einen Kleinhydranten (Gartenhydrant) in der Größe eines TW-Hausanschluss mit DN 25 (1").

Sanitärcontainer, Aufenthalt- und Lagerräume
Durch den Bauherrn werden beheizte Sanitärcontainer (Damen/Herren: Toiletten und Waschgelegenheiten) zur Verfügung gestellt und vorgehalten.
Aufenthalt- und Lagerräume sind durch den Bieter selbst in Form von Containern beizubringen und vorzuhalten, dies ist in der Baustelleneinrichtung zu kalkulieren. Containerstandorte (für 2-3 Standard-Container bis 3 x 6 m) können im Baustellenbereich zugewiesen werden.

Ergänzende Unterlagen
Diesem Leistungsverzeichnis liegen folgende zusätzliche Unterlagen bei, die bei der Angebotserstellung zu beachten sind:

- 300-08a-02 Deckenspiegel Erdgeschoss
- 300-08a-04 Schema Schießhalle 101 - Rückprallschutz
- 300-08a-05 Schema Schießhalle 103 - Rückprallschutz
- 300-08a-06 Detail Anschlüsse Zuluftwand Schießhalle 101
- 300-08a-07 Detail Anschlüsse Zuluftwand Schießhalle 103
- 300-08a-08 Detail Sicherheitstür Innen
- 300-08a-09 Detail Sicherheitstür Außen
- 300-08a-10 Detail Sicherheitsstahlkasten Sreckdosen
- 300-08a-11 Detail Schießhalle Sockel
- 300-08a-12 Detail Zuluftwand Sockel
- 300-08a-13 Detail Torbogen Schießhalle 101
- 300-08a-14 Detail Torbogen Schießhalle 103
- 300-08a-15 Detail Beamerbrücke Schießhalle 101
- 300-08a-16 Detail Beamerbrücke Schießhalle 103

*Hinweis: Vorbemerkungen zu Trocken- und Akustikbauarbeiten*
Allgemeines
Es gelten jeweils die Normen und Regeln in der zum Zeitpunkt der Abnahme gültigen Fassung einschließlich der Änderungen, Berichtigungen und Beiblätter.

Ausführungsgrundlage
Zur technischen Ausführung sind alle nach DIN 18299 (ATV) sowie DIN 18340 (ATV) gültigen Regeln zu beachten.
Für die Ausführung sind die Vorgaben und Inhalte der Technischen Merkblätter eingesetzter Produkte zu berücksichtigen.
Darüber hinaus gelten alle zum Zeitpunkt der Abnahme gültigen EN- und DIN-Normen, Arbeitstättenrichtlinien, Unfallverhütungsvorschriften, behördlichen Erlasse und Gesetze sowie die anerkannten Regeln der Technik und Auflagen der Feuerwehr.

Sofern in den Leistungspositionen die Vorgänge "Herstellen", "Liefern" oder "Einbauen" nicht gesondert beschrieben sind, gelten diese Vorgänge unter Zugrundelegung der allgemein anerkannten Regeln der Baukunst und Technik, der gesetzlichen und behördlichen Bestimmungen und Ausführungsbestimmungen nach den DIN-Normen der ATV-VOB, Teil C, als beschrieben.

Material- und Prüfnormen
Ergänzend zur ATV DIN 18299 müssen die zu verwendenden Stoffe und Bauteile je nach Art (Platten, Klebstoffe, Verfugungsstoffe, Dämmstoffe, usw.) mindestens den in DIN 18340 aufgeführten Material- bzw. Prüfnormen unterliegen.

Angaben zu Stoffen und Bauteilen
Materialien sind entspr. den im Leistungsverzeichnis vorgegebenen Qualitäten und Anforderungen bzw. Sorten anzubieten.

Bei brandschutztechnischen Anforderungen sind die amtlichen Nachweise (Prüfzeugnis oder Prüfbescheid oder allgemeine bauaufsichtliche Zulassung) der Bauleitung zu übergeben.

Bei nicht genormten Stoffen und Bauteilen sind, soweit erforderlich, die bauaufsichtlichen Zulassungen der Bauleitung zu übergeben.

Angaben zur Ausführung
Vor Ausführungsbeginn hat der Auftragnehmer mit dem Auftraggeber festzulegen, wo das zu verwendende Material auf der Baustelle gelagert werden kann, um gegenseitige Störungen der am Bau beteiligten Handwerker während der Bauausführung zu vermeiden.

Alle Maße sind vom AN im Zuge der Prüfung der Vorleistungen anderer Gewerke so rechtzeitig vor der Ausführung am Bau zu überprüfen, sofern keine Detailzeichnungen mit verbindlichen Maßangaben vorliegen, sodass Überschreitungen von Toleranzen nach DIN 18202 vom AN des Vorgewerks beseitigt werden können.

Vor Beginn der Arbeiten sind die tatsächlichen Einbauhöhen bezogen auf das gesamte Ausbausystem mit der Objektüberwachung des AG abzustimmen, falls unzulässige Toleranzen oder Änderungen des geplanten Fußbodenaufbaus festgestellt oder vermutet werden.

Bei Schleifarbeiten im Trockenverfahren sind Absauggeräte zu verwenden.

Sind Schleifen und Spachteln vorgesehen, so bleiben die Anzahl der Schleifgänge und Spachtelaufträge sowie die Wahl der richtigen Körnung dem Auftragnehmer überlassen und sind auf die vorgesehene Beschichtung einzustellen.

Während der Ausführung ist zu beachten, dass Öffnungen von Abläufen, Rohren u. dgl. verschlossen sind und dass Einrichtungsgegenstände vor Verschmutzung geschützt werden.

Bei brandschutztechnischen Anforderungen an Wände und Decken ist die Muster-Richtlinie über brandschutztechnische Anforderungen an Leitungsanlagen (Muster-Leitungsanlagen-Richtlinie - MLAR) zu beachten.

Die Verarbeitungsvorschriften und -richtlinien der Hersteller der Trockenbausysteme sind zu beachten. Das gilt besonders für Anzahl und Anordnung der Befestigungspunkte sowie die Fugenausbildung.

Die nach ATV DIN 18340 Abschnitt 3.7.2 erforderlichen Maßnahmen bei Türöffnungen sind in die Leistungen für das Anlegen der Türöffnungen einzurechnen.

Offen bleibende Schnittkanten imprägnierter Platten, z.B. an Außenecken, sind nachzuimprägnieren.

Brandschutzkleber oder Brandschutzspachtelmassen sind so zu verarbeiten, dass überstehendes Material abgestrichen wird; ein großflächiges Verspachteln ist zu vermeiden.

Trockenbauoberflächen
Für Flächen mit Oberflächen von Gipsplatten oder Gipsfaserplatten in den Qualitätsstufen Q3 gelten die erhöhten Anforderungen für Ebenheitsabweichungen nach Zeile 7 Tabelle 3 DIN 18202.

Ausführung der Leistung in zeitlich versetzter Ausführung
Die Trockenbaumontagen sind aufgrund der Notwendigkeit einer vorgezogenen Ausführung von Teilleistungen für andere Ausbaugewerke (Estrich-, Installationsarbeiten usw.) vor der Ausführung der weiteren Trockenbauarbeiten in mehrere Bauabschnitte mit mehrwöchiger Arbeitsunterbrechung unterteilt. So ist vor Beginn der Estricharbeiten in den Schießhallen die Unterkonstruktion der Trockenbauwände mit einseitiger Estrichabstellung und einseitiger Vollbeplankung als Vorleistung auszuführen. Hier kann auch bereits die Montage der gesamten Decke oder auch nur die Unterkonstruktion erfolgen.
Die weitere Ausführung der Trockenbauarbeiten (einschl. Deckenmontagen) erfolgt dann nach einer zeitlichen Unterbrechung von 1-2 Monaten in Abhängigkeit des Baufortschrittes (Fertigstellung der Estrich- und Installationsarbeiten).

Die Aufwendungen für eine zeitliche Unterbrechung der Ausführung der Leistungen sind mit den vertraglich vereinbarten Einheitspreisen abgegolten und werden nicht separat vergütet.
Dies gilt auch für das komplette besenreine Beräumen der Bodenflächen in den Schießhallen, um den Einbau des Bodenaufbaus (Estrich, Dämmung) zu ermöglichen.

Bautagesberichte
Bautagesberichte sind mit folgenden Eintragungen arbeitstäglich anzufertigen und der Bauüberwachung des AG wöchentlich zu übergeben:
- Personal-, Nachunternehmer- und Geräteeinsatz
- Materiallieferungen
- Arbeitszeitbeginn und -ende
- Arbeitsleistungen, Arbeitsfortschritt
- Mitarbeiteranzahl und -Qualifikation
- Besondere Vorkommnisse (Begehungen, Unfälle, Schadensfälle, Behinderungen)
- Klimadaten (Temperatur und Witterung)
- Baustellenbesuche (namentliche Erwähnung der Besucher)
- Anweisungen durch die Bauüberwachung des AG bzw. durch
  den Bauherrn

### Bereich 1 Trockenbau

*Hinweis: Standardbeschreibung Abrechnungseinheiten*
Im Leistungsverzeichnis können folgende Abrechnungseinheiten zur Anwendung kommen:
Wo = Woche,
Mt = Monat,
cm = Zentimeter,
cm2 = Quadratzentimeter,
m = Meter,
m2 = Quadratmeter,
m3 = Kubikmeter,
St = Stück,
kg = Kilogramm,
t = Tonne,
psch = pauschal
mWo = Meter x Woche,
mMt = Meter x Monat,
m2d = Quadratmeter x Tag,
m2Wo = Quadratmeter x Woche,
m2Mt = Quadratmeter x Monat,
m3Wo = Kubikmeter x Woche,
m3Mt = Kubikmeter x Monat,
StWo = Stück x Woche,
StMt = Stück x Monat.

*Hinweis: Vorbemerkung gleichw.techn.Spezifikat*
STLB-Bau 2020-04 099
Soweit in der Leistungsbeschreibung auf Technische Spezifikationen, z. B. nationale Normen, mit denen Europäische Normen umgesetzt werden, europäische technische Zulassungen, gemeinsame technische Spezifikationen, internationale Normen, Bezug genommen wird, werden auch ohne den ausdrücklichen Zusatz: oder gleichwertig, immer gleichwertige Technische Spezifikationen in Bezug genommen.

*Hinweis: Systemanforderungen Akustik und Rückprallschutz*
Akustikanforderungen:
Für die Hallenschießanlage (HSA) sollen Systeme eingesetzt werden, die dem neuesten Standard der akustischen Qualitätsbewertung entsprechen.
Die neuen Anforderungen basieren auf einem Forschungsprojekt der Bundeswehr zur Reduktion der Lärmbelastung von Schützen und Ausbildern.

Danach ist der in der Raumakustik gebräuchliche Schallabsorptionsgrad und die sich daraus ergebende Nachhallzeit in Räumen aufgrund der Besonderheiten von stark impulshaltigen Schießgeräuschen nicht geeignet, die Lärmbelastung der dort beschäftigten Personen abzubilden.
In diesem Zusammenhang ist ein Messverfahren entwickelt worden, dass sich an der DIN EN 1793-5 „Lärmschutzvorrichtungen an Straßen - Prüfverfahren zur Bestimmung der akustischen Eigenschaften - Teil 5: Produktspezifische Merkmale - In-situ-Werte der Schallreflexion in gerichteten Schallfeldern“ orientiert.

Die verwendeten Wand- und Deckenaufbauten müssen der Reflexionsklasse RK10 oder höher entsprechen. Diese Reflexionsklasse ist wie folgt definiert:

Breitband-Pegelminderung gemäß Tabelle 1.7:
Pegelminderungen sind auf bewertete Einzelpegel oder den Schalldruck im Schalldruckzeitverlauf als Reflexionsfaktor anzuwenden.
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
Terzband-Pegelminderung gemäß Tabelle 1.8:
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
Terz-spezifische Reflexionszahlen gemäß Tabelle 1.9:

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
Die Tabellenwerte für die RK10 in den Tabellen 1.8 und 1.9 sind für die anzubietenden Wand- und Deckenaufbauten (mit vollständiger Unterkonstruktion) nachzuweisen. Der Nachweis ist mit dem Angebot vorzulegen. Der Nachweis muss von einem akkeditierten Prüflabor nach DIN EN ISO/IEC 17025 erbracht sein.

Beschusssicherheit
Ab- und Rückprallverhalten im Direktschuss
Wand- und Deckenbekleidung im angebotenen Aufbau müssen
von einer Staatlichen Prüfstelle für Waffen und Sicherheitstechnik positiv geprüft sein.

Die Prüfung muss gemäß den
Handlungs- und Prüfanweisung zur Durchführung von Beschussprüfungen für Materialien der Bundeswehr
Fassung 4 der Leitstelle Schießanlagen Bw
(der Angebotsaufforderung beiliegend) erfolgt sein.

Der Nachweis ist bereits mit dem Angebot vorzulegen.

*Hinweis: weitere Systemanforderungen*
Wärmedämmung
Die Innenverkleidung darf einen Wärmedurchlasswiderstand R = 2,5 (m²K)/W nicht überschreiten.
Ist dies nicht möglich, müssen mindestens die bauphysikalischen Parameter bezüglich des Feuchtschutzes (Taupunktverschiebung) eingehalten werden. Nachweis durch den Bieter.

Brandschutz
Für alle Wand- und Deckenverkleidungen der einzelnen Schießbahnen ist mindestens die Baustoffklasse B1 nach DIN 4102 „schwer entflammbar“ zu gewährleisten.
Die in der Konstruktion verwendeten Baustoffschichten dürfen sich von der Raumseite zur Außenseite hin nicht verschlechtern.

Lichtreflexion
Die Wand- und Deckenverkleidungen der Schießbahnen müssen mindestens folgende Reflexionsgrade erreichen:
Decke >= 70%  (p >= 0,7)
Wände >= 50%  (p >=0,5)

Mechanische Beständigkeit
Bei Berührung und leichten bis mittleren mechanischen Beanspruchungen (z.B. leichtes Anstoßen mit Gegenständen), dürfen keine Beschädigungen entstehen.
Der Nachweis in Anlehnung an DIN EN 13964 ist zu erbringen.

Verletzungsrisiko
Durch Einschusslöcher an der Oberfläche darf kein Verletzungsrisiko entstehen.

Wartung / Reparatur
Da die Beschussschäden regelmäßig beseitigt werden müssen, muss die Verkleidung partiell instandgesetzt werden können bzw. individuell austauschbar sein. Die Einzelgröße der Verkleidungselemente soll 1,2 m2 Ansichtsfläche nicht überschreiten.

Reinigung
Das Material muss reinigungsfähig sein.
Durch die Reinigung müssen u. a. alle auf dem Schießstand entstehenden Treibladungspulverrückstände entfernt werden können. Eine geeignete Vorgehensweise für die Reinigung ist aufzuzeigen.

Schadstoffe / Wiederverwertung / Recycling
Der Leitfaden „Nachhaltiges Bauen“ (BMI) ist sinngemäß anzuwenden. Ein Hersteller-Nachweis ist zu erbringen. (z. B. „Blauer Engel“)

Statische Anforderungen
Die Befestigung erfolgt an Stahlbeton C30/37.
Lastabtragung der Wandbekleidung erfolgt über den Boden.
Das Eigengewicht des Innenausbaus darf folgende Werte nicht übersteigen:
Wandbekleidung: 1,00 kN/m2
Deckenbekleidung: 0,5 kN/m2

Deckenbeleuchtung
Eine durch eine Staatliche Prüfstelle für Waffen und Sicherheitstechnik nach VPAM geprüfte Beleuchtung ist vom AN anzubieten und in die Deckenverkleidung zu integrieren.Das Prüfzeungis ist dem Angebot beizufügen.
Diese Beleuchtung darf die akustischen Einstufung der Deckenverkleidung (Reflexionsklasse RK10) nicht verschlechtern.

Einbauten
In die Wandverkleidungen sind Einbauten, wie Türen und Steckdosenkästen zu integrieren.

Rüstungseinbauten
Durch ein Rüstungsprojekt des Auftraggebers werden Einbauelemente wie z.B. Kameras, Lautsprecher, usw. in die Decke eingebaut.
Die Aussparungen hierfür sind durch den AN zu erstellen und werden im Detail während der Ausführung abgestimmt.

#### Abschnitt 1.1 Baustelleneinrichtung

**1.1.10 Baustelle einrichten**
Baustelle für sämtliche, in der Leistungsbeschreibung
aufgeführten Leistungen einrichten,
dies beinhaltet unter Anderem
Herrichten von Lagerflächen, Arbeitsbereichen, Bereitstellen von Containeranlagen (als Pausenräume und für das firmeninterne Baubüro), Magazine für Bauhilfsstoffe, Betriebsstoffe und Werkzeuge,
Abfallentsorgung (Container und Behälter für fachgerechte Trennung)

weitere Bestandteile entsprechend den spezifischen Anforderungen der nachfolgend beschriebenen Leistungen
die Voraussetzungen am Bauort sind in den Vorbemerkungen aufgeführt
Menge: 1,000 St

**1.1.20 Baustelleneinr. vorhalten**
Baustelleneinrichtung für sämtliche, in der Leistungsbeschreibung aufgeführten Leistungen
vorhalten
Menge: 28,000 StWo

**1.1.30 Baustelle räumen**
Baustelleneinrichtung für sämtliche, in der Leistungsbeschreibung
aufgeführten Leistungen
räumen
Menge: 1,000 St

#### Abschnitt 1.2 Gerüst

*Hinweis: Hinweis*
Die Arbeiten sind mit den vor Ort anwesenden Fachfirmen (ELT, HLS, etc.) abzustimmen. Insbesondere die herzustellenden Öffnungen sind abzusprechen.
Die Gerüste müssen auch für die an und in der Unterdecke tätigen haustechnischen und Elektro-Gewerke nutzbar sein.

**1.2.10 Fahrbares Gerüst aufstellen, Wände Decken Halle**
*** Bezugsbeschreibung
Aufbauen von fahrbaren Gerüsten DIN EN 1004, für die eigenen Leistungen und zur Nutzung für die an und in der Unterdecke erforderlichen Installationsarbeiten, für die Trockenbauarbeiten der Wände und Decken
im Bereich Halle, Art und Größe der Gerüste bzw.
Arbeitsbühnen nach Erfordernis und Wahl des AN, Aufstellort,
innen, waagerecht,

Raumhöhen Halle:
Höhe bis UK Rohdecke 6,00 m,
Höhe bis UK Unterdecke
in den Schießhallen 3,50 bis 4,10 m,
Höhen bis UK Stahlbeton-Unterzüge 4,05 bzw. 4,35 m in den
beiden Schießhallen,

Abrechnungseinheit Stück
Menge: 4,000 St

**1.2.20 Fahrbares Gerüst umsetzen, Wände Decken Halle**
*** wie Position 1.2.10
Umsetzten von fahrbaren
Gerüsten DIN EN 1004, für die eigenen
Leistungen und zur Nutzung für die an und in der Unterdecke erforderlichen Installationsarbeiten

Abrechnungseinheit Stück
Menge: 4,000 St

**1.2.30 Fahrbares Gerüst abbauen, Wände Decken Halle**
*** wie Position 1.2.10
Abbauen von fahrbaren
Gerüsten DIN EN 1004, für die eigenen
Leistungen und zur Nutzung für die an und in der Unterdecke erforderlichen Installationsarbeiten

Abrechnungseinheit Stück
Menge: 4,000 St

**1.2.40 Gebrauchsüberlassung fahrbares Gerüst Wände Decke Halle**
Vorhaltung für
die fahrbaren Gerüst/Arbeitsbühnen der Position 1.2.10
Menge: 88,000 StWo

**1.2.50 Hubsteiger aufbauen, Nutzung für Arbeiten vor Einbau Estrich**
*** Bezugsbeschreibung
Hubsteiger liefern und aufstellen, für die eigenen Leistungen, für die Trockenbauarbeiten der Wände und Decken
im Bereich Halle, Art und Größe des Hubsteigers nach Erfordernis und Wahl des AN, Aufstellort,
innen, waagerecht
Nutzung auf dem Rohboden der Schießhallen, also nur bis zum Einbau des Estrichs (siehe Vorbemerkungen)
maximal zulässige Belastung des Rohbodens 6 kN/m2
Die Zugänge und Zufahrten in die Schießhallen sind den Plänen zu entnehmen.

Abrechnung nach St.
Menge: 2,000 St

**1.2.60 Hubsteiger abbauen**
*** wie Position 1.2.50
Hubsteiger nach Ende der Nutzung abbauen und abtransportieren
Menge: 2,000 St

**1.2.70 Gebrauchsüberlassung Hubsteiger**
Vorhaltung für
die Hubsteiger der Position 1.2.50

Abrechnung StWo
Menge: 22,000 StWo

#### Abschnitt 1.3 Trockenbauarbeiten mit besonderen Anforderungen

*Hinweis: Vorbemerkungen Schall- und Rückprallschutzverkleidung mit besonderen Anforderungen*
Sämtliche Materialangaben (Hersteller, Material, Prüfzeugnisse, Zulassungen etc.) sind mit Nachweisen zu belegen. Es kann nur ein vollumfängliches Angebot mit Preisen und allen Nachweisen/Zulassungen beauftragt werden.

Beschreibung der Decken- u. Wandverkleidung der Schießhallen

- Die Anordnung der Decke erfolgt schräg, mit Neigung 1 % und nachfolgenden Höhenkoten an der Unterkante (Kote Rohboden -0,15 m)
- UK Unterdecke Schießhalle 4x Schützen: +3,35 bis +3,60 m
- UK Unterdecke Schießhalle 6x Schützen: +3,35 bis +3,95 m
- lichte Raumbreite im Bereich der Zuluftwand beträgt
- in der Schießhalle 4x Schützen 12,80 m
- in der Schießhalle 6x Schützen 17,80 m
- Im Bereich der Achsen 9-11 (Schießhalle 4x Schützen) verjüngt sich die Raumbreite, so dass die Wandverkleidungen nicht parallel zu den Außenwänden verlaufen, 7 Grad
- Im Bereich der Achsen 16-18 (Schießhalle 6x Schützen) verjüngt sich die Raumbreite, so dass die Wandverkleidungen nicht parallel zu den Außenwänden verlaufen, 7 Grad

*Hinweis: Decke*

**1.3.10 Deckenverkleidung Schall- und Rückprallschutz**
*** Bezugsbeschreibung
Deckenverkleidung gem. DIN EN 13 964,
UK Rohdecke: +5,75 m,
UK Unterdecke Schießhalle 4x Schützen: +3,35 bis +3,60 m,
UK Unterdecke Schießhalle 6x Schützen: +3,35 bis +3,95 m,

als schräge Akustikdeckenverkleidung, Neigung 1%,
inklusive Rückprallschutz, Deckensystem liefern und nach
Werksvorschrift bzw. Herstellerangaben, gemäß statischen
Erfordernissen montieren.

Die Akustikplatten sind mittels Hutprofil gemäß
Herstellervorgaben zu montieren. Die Befestigung der
Konstruktionsprofile und der Akustikpaneele erfolgt als geneigte
Deckenfläche einschließlich zugelassener Befestigungsmittel,
gemäß statischen Erfordernissen und aller erforderlichen
Einmessarbeiten.

Die gesamte Deckenfläche wird in geneigter Ausführung
ausgeführt. Der zusätzliche Einmessaufwand sowie die
unterschiedlichen Hängerlängen sind einzurechnen. Das
gesamte System muss gegen ein Abrutschen gesichert werden.
Da es sich hierbei um ein geprüftes und zertifiziertes
Komplettsystem handeln muss, dass
zur Einhaltung der Zulassung alle Komponenten auch als
Komplettsystem bestellt, geliefert und eingebaut werden
Hinweis:
Das eingesetzte Material sowie der Gesamtaufbau des Systems
muss den gestellten Anforderungen aus dem wettbewerblichem
Dialog entsprechen und im Verfahren des wettbewerblichen
Dialogs geprüft worden sein. Die Nachweise / Prüfberichte sind
vorzulegen.
Befestigungsuntergrund: Rohdecke Stahlbeton mit
Stahlbetonunterzügen im Achsabstand von 5,215 m.
Verlegemuster Akustikplatten: Halbverband

Dicke Akustikdecklage: 25 mm
Baustoffklasse: B1 – schwer entflammbar (DIN 4102)
Oberfläche: richtungslose, feinporige Oberfläche
Farbe: weiß
Lichtreflexionsgrad: ≥ 83 %
Kanten: scharfkantig / natur
Plattenabmessung: Länge bis 2000 mm, Breite bis 600 mm
einschließlich aller notwendigen Anschnitt- und
Verschnittplatten, nach Planunterlagen des Auftragsgebers

Systemaufbau

Unterkonstruktion Ebene 1:
Befestigung der KVH 40 x 60 mm an Decke mittels
zugelassenen Befestigungsmitteln.
Je nach vorgegebener Abhängehöhe erfolgt die Abhängung
mittels Direktabhängern oder Nonius-Abhängern.
Die Befestigung der KVH 40 x 60 Latten muss gemäß
statischen Erfordernissen und gemäß ausgeschriebener
Deckenhöhe sowie den baulichen Gegebenheiten erfolgen.
Der Achsabstand der Grundrostprofile beträgt max. 1000 mm.
Hinweis:
Zwischen Rückseite Grundprofil und Baugrund ist ein Hohlraum
von mind. 100 mm einzuhalten.
Hier sind abweichend von der normalen Abhängeranzahl
zwingend +30% zusätzliche Noniusabhängungen (erhöhte
Sicherheit) in den Angebotspreis einzurechnen.

Rückprallschutz
perforierte Aluminiumblechplatten, d=0,8mm, stumpf gestoßen und flächendeckend auf das Grundprofil aufgebracht, Befestigung mit zugelassenen
Befestigungsmitteln.

Unterkonstruktion Ebene 2:
Im Achsabstand von max. 625 mm wird eine zusätzliche KVH
Lage 40/60 mit Justierbügeln geschraubt, so dass ein Hohlraum von 50 mm entsteht. Die KVH Latten sind im Bereich der Verschraubung vorzubohren.

Akustiklage 1:
Zwischen die Unterkonstruktionsebene 2 (KVH Lattung) wird die
Akustikdecklage 1 aus Polyesterfaserplatten 50/1500, (Flächengewicht 1500 g/m2, Plattendicke 50 mm,
Baustoffklasse B1) stumpf gestoßen und flächendeckend aufgebracht.

Akustiklage 2:
Zwischen die KVH Lattung wird die Akustikdecklage 2 aus Polyesterfaserplatten 25/1800 (Flächengewicht 1800 g/m2, Plattendicke 25 mm
Baustoffklasse B1) stumpf gestoßen und flächendeckend aufgebracht.

Akustikverkleidung / Decklage:
Die Akustikdecklage aus Polyesterfaserplatten 25 mm dick
(Flächengewicht 2000 g/m2, Baustoffklasse B1) wird mittels
Hutprofil 65/25 weiß, aus Aluminium, quer zur
Unterkonstruktion mit Bohrschraube DIN 7504 N T 3,5
Kopf weiß lackiert, Abstand max. 625 mm, in die KVH
Traglattung der Unterkonstruktion geschraubt.
In die Hutprofile ist ein Dämmstreifen aus Melaminharzschaum,
Farbe weiß, vollflächig und flächenbündig einzupressen.
Menge: 1480,000 m2

**1.3.20 Zulage Deckenverkleidung Schall- und Rückprallschutz schräg**
Zulage für den Anschluss der Deckenverkleidung
aus Position 1.3.10 an schräge Wandflächen,
schräg zur Außenwand, im Bereich der
Verjüngung vor dem Geschossfang,
Ausführung wie in Hauptposition beschrieben
jedoch in schräger Ausführung, gesamte Deckenkonstruktion ist
schräg anzupassen,
Befestigung mittels zugelassener Befestigungsmittel, gemäß
statischen Erfordernissen und aller erforderlichen
Einmessarbeiten,
sämtliche Materialien sind gemäß Herstellervorgaben
anzuschneiden und wie in der Hauptposition beschrieben,
vollflächig einzubringen und zu arretieren, der gesamte
anfallende Verschnittanteil ist in diese Position mit
einzukalkulieren
Menge: 30,000 m

**1.3.30 Schattenfuge Anschluss Schall- und Rückprallschutz Akustikdeckenfläche**
*** Bezugsbeschreibung
Anschluss der Akustikdeckenfläche an flankierende Bauteile als
20 mm breite Schattenfuge, hinterlegt und mittels halbem
Hutprofil, Farbe weiß, einschl. anschneiden der Akustikplatten in
diesen Bereichen, Ausführung wie in Hauptpositionen Decken- und Wandverkleidung der Schall- und
Rückprallschutzverkleidung beschrieben,
Unterkonstruktions- sowie Rückprallschutzebenen sind stumpf
zu stoßen in diesen Bereichen, alle erforderlichen
Einmessarbeiten sowie der gesamte anfallende Verschnittanteil
ist in diese Position mit einzukalkulieren,
auch für Anschlüsse im Bereich der schräg geneigten Decke zu
den Acrylglas-Elementen der Beamerbrücke sowie Anschluss
an Verkleidungsplatten aus Gummigranulat
Menge: 295,000 m

**1.3.40 Zulage Schattenfuge Anschluss Schall- und Rückprallschutz Akustikdeckenfläche schräg**
*** wie Position 1.3.30
Zulage für den Anschluss der Akustikdeckenfläche an
flankierende Bauteile als 20 mm breite Schattenfuge an
schrägen Wandflächen, schräg zur Außenwand, im Bereich der
Verjüngung vor dem Geschossfang,
Ausführung wie in Hauptposition beschrieben
jedoch in schräger Ausführung, gesamte Schattenfuge bzw.
Deckenkonstruktion ist schräg anzupassen
Menge: 30,000 m

**1.3.50 Zulage Deckenverkl. Schall- und Rückprallschutz Zuluftwand**
Zulage für den Anschluss der Deckenverkleidung an
Zuluftwandfläche, im Bereich der Zuluftwand ist die
Deckenverkleidung über eine Tiefe von  t=0,25 m mit
auskragender Unterkonstruktion oder zusätzlichen
Unterkonstruktion zu montieren, in diesem Bereich ist
keine Abhängung an der Rohdecke möglich,
Tiefe der Zuluftwand beträgt auf einer Höhe von 1,2 m
ab UK Rohdecke t=0,85 m und springt dann auf eine
Tiefe von t=0,6 m (Bereich Anschluss
Deckenverkleidung),
Ausführung wie in Hauptposition 1.3.10 beschrieben
jedoch in auskragender Ausführung, gesamte Deckenbzw.
Unterkonstruktion ist auf der Raumbreite vor der
Zuluftwand anzupassen,
Hinweis: in diesem Bereich der Decke befinden sich
mehrere Revisionsklappen,
Befestigung mittels zugelassener Befestigungsmittel,
gemäß statischen Erfordernissen und aller erforderlichen Einmessarbeiten,
sämtliche Materialien sind gemäß Herstellervorgaben
anzuschneiden und wie in der Hauptposition beschrieben,
vollflächig einzubringen und zu arretieren, der gesamte
anfallende Verschnittanteil ist in diese Position mit
einzukalkulieren
Menge: 31,000 m

**1.3.60 Bauteilfuge Deckenverkleidung Schall- und Rückprallschutz**
Bewegungsfuge, Ausführung an Unterdecke aus
vorhergehender Hauptposition 1.3.10, für Bauteilfuge 2 cm,
im Bereich 2-schaliger Wand in Achse 13, alle erforderlichen
Einmessarbeiten sowie der gesamte anfallende Verschnittanteil
ist in diese Position mit einzukalkulieren
Menge: 20,000 m

**1.3.70 Aussparung Deckenverkleidung Rechteckig Lüftung L 1400 mm B 900 mm**
Aussparung, rechteckig, Abmessung: Breite bis 900 mm,
Länge bis 1400 mm, einschließlich der erforderlichen
Einmessarbeiten in der Deckenverkleidung zur Integration von
Lüftungsgittern herstellen,
der gesamte Deckenaufbau ist im Bereich der Einbauten
fachgerecht zu unterbrechen, alle erforderlichen
Einmessarbeiten sowie der gesamte anfallende Verschnittanteil
und zusätzliche Randprofile sowie UK-Auswechselungen sind
mit dem vertraglich vereinbarten Einheitspreis abgegolten
Menge: 26,000 St

**1.3.80 Aussparung Deckenverkleidung Rund Einbauteile D 300 mm**
Aussparung, Rund, Durchmesser bis 300 mm,
einschließlich der erforderlichen Einmessarbeiten in der
Deckenverkleidung zur Integration von Einbauteilen wie
Lautsprecher etc. herstellen, Nettogewicht Einbauteile bis 6 kg,
die Einbauten sind über die Unterkonstruktion abzutragen,
der gesamte Deckenaufbau ist im Bereich der Einbauten
fachgerecht zu unterbrechen, der gesamte anfallende
Verschnittanteil und zusätzliche UK-Auswechselungen sowie
Abhänger sind mit dem vertraglich vereinbarten Einheitspreis
abgegolten
Menge: 24,000 St

**1.3.90 Aussparung Deckenverkleidung Rund Einbauteile D 200 mm**
Aussparung, Rund, Durchmesser bis 200 mm,
einschließlich der erforderlichen Einmessarbeiten in der
Deckenverkleidung zur Integration von Einbauteilen wie
Kameras etc. herstellen, Nettogewicht Einbauteile bis 3 kg,
die Einbauten sind über die Unterkonstruktion abzutragen,
der gesamte Deckenaufbau ist im Bereich der Einbauten
fachgerecht zu unterbrechen, der gesamte anfallende
Verschnittanteil und zusätzliche UK-Auswechselungen sowie
Abhänger sind mit dem vertraglich vereinbarten Einheitspreis
abgegolten
Menge: 24,000 St

**1.3.100 Aussparung Deckenverkleidung Rund Einbauteile D 80 mm**
Aussparung, Rund, Durchmesser bis 80 mm, einschließlich
der erforderlichen Einmessarbeiten in der Deckenverkleidung
zur Integration von Einbauteilen wie Sicherheitsleuchten etc.
herstellen, Nettogewicht Einbauteile bis 1 kg,
die Einbauten sind über die Unterkonstruktion abzutragen,
der gesamte Deckenaufbau ist im Bereich der Einbauten
fachgerecht zu unterbrechen, der gesamte anfallende
Verschnittanteil und zusätzliche UK-Auswechselungen sowie
Abhänger sind mit dem vertraglich vereinbarten Einheitspreis
abgegolten
Menge: 52,000 St

**1.3.110 Revisionsklappe Decke Rahmen Alu Füllung Akustikplatte L 500 mm B 500 mm**
Revisionsöffnungen, Größe: 500 x 500 mm,
in der Deckenkonstruktion ist zunächst ein entsprechender
Ausschnitt in der Rückprallschutzebene vorzusehen, der
gesamte Deckenaufbau ist in diesem Bereich fachgerecht zu
unterbrechen und gemäß statischen Erfordernissen sind
zusätzlich Abhänger und UK-Auswechselungen einzubringen, in
den Ausschnitt ist eine flächenbündige Aluminiumrahmen
Revisionsklappe mit GK einzubauen,
im Bereich/ in der Ebene der Akustikverkleidung ist der 2.
Ausschnitt für die Integration einer weiteren Aluminium
Revisionsklappe mit Akustikplatte entsprechend anzuordnen,
der gesamte Deckenaufbau ist in diesem Bereich fachgerecht
zu unterbrechen, die Baugröße der Aluminium Revisionsklappe
mit Akustikplatte ist insgesamt 50 mm größer zu wählen als die
darüberliegende Revisionsklappe um ein späteres Öffnen
beider Ebenen zu gewährleisten, der Einbau/ die Anordnung
zueinander in beiden Ebenen muss auf einander abgestimmt
sein, Klappen ohne sichtbaren Verschluss, Öffnen der Klappe
durch leichtes Andrücken, einschl. Fangvorrichtung z.B. Kette,
Anordnung erfolgt nach Maßgabe der örtlichen Bauleitung
einschließlich der erforderlichen Einmessarbeiten
Menge: 51,000 St

**1.3.120 Revisionsklappe Decke Rahmen Alu Füllung Akustikplatte L 1000 mm B 400 mm**
Revisionsöffnungen, Größe: 1000 x 400 mm,
in der Deckenkonstruktion ist ein entsprechender Ausschnitt mit
Öffnungsklappe vorzusehen, Öffnungsklappe mit gesamtem
Aufbau gem. Hauptposition Deckenverkleidung der Schall- und
Rückprallschutzverkleidung beschrieben, der gesamte Deckenaufbau ist in diesem Bereich fachgerecht zu unterbrechen und gemäß statischen Erfordernissen sind zusätzlich Abhänger und UK-Auswechselungen einzubringen, in den Ausschnitt ist eine flächenbündige Rahmenkonstruktion einzubauen, Klappen ohne sichtbaren Verschluss,
bei einem Deckenaufbau aus zwei Ebenen (Rückprallschutzund
Akustikebene) und der damit verbundenen Anbringung
zweier Revisionsklappen, sind die Baugrößen der Revisionsklappen entsprechend aufeineander abzustimmen um ein späteres Öffnen beider Ebenen zu gewährleisten, der Einbau/ die Anordnung zueinander in beiden Ebenen muss auf einander abgestimmt sein, Anordnung erfolgt nach Maßgabe der örtlichen Bauleitung einschließlich der erforderlichen Einmessarbeiten
Menge: 15,000 St

**1.3.130 Reservematerial Deckenverkleidung nur liefern**
*** wie Position 1.3.10
Reservematerial für Deckenverkleidung, kompletter Aufbau
gem. Hauptposition, für eventuelle Reparaturarbeiten, nur liefern und bauseits im Gebäude lagern, die Menge ist auf volle Plattenmaße aufzurunden
Menge: 15,000 m2

*Hinweis: Leuchten*
Die Leuchten sollen als komplett vorkonfektionierte Leuchtenplatten incl. Standardleuchten geliefert und eingebaut werden.
Für einen einfachen Austausch defekter Leuchten sind die Leuchteneinspeisungen mit 1 m Kabellänge auszuführen, daran ein Niedervolt-Steckverbinder.

Die komplette Leuchte (Leuchtenprofil,  prismatische Abdeckung, Unterkonstruktion) muss in der Deckenplatte durch eine Staatliche Prüfstelle für Waffen und Sicherheitstechnik nach VPAM (APR) geprüft worden sein. Das Prüfzeugnis ist dem Angebot beizufügen.

Die Leuchte darf die akustischen Einstufung der Deckenverkleidung (Reflexionsklasse RK10) nicht verschlechtern.

**1.3.140 Zulage Ausschnitt Akustikdecklage 25/1800**
Zulage für die Herstellung eines Ausschnitt in der Akustikdecklage 25/1800 oberhalb der Leuchtenplatten im Format 1700 x 120mm, inkl. 12 mm Einlage aus Polyesterfaserplatten 12/2000 oberhalb des Sperrholzrahmens
Menge: 233,000 St

**1.3.150 Lieferung und Montage Leuchten L 1561 mm B 40 mm**
*** Bezugsbeschreibung
Lieferung und Montage von komplett vorkonfektionierten Leuchtenplatten incl. Standardleuchten LED
LED-Leuchte Sichtmaß 1561 x 40 mm Bestückung wie folgt:
Lichtfarbe Leuchte: 4000 K, LED-Streifen:
flexibler LED-Streifen, Pitch 12, Breite=8mm, sehr hohe Effizenz, 24 V DC, 990 mm, 25,6 W,
Lichtfarbe: 4000 K, Profil: Einbauprofil für Gipskartondecken,  Breite=40mm, Höhe=30mm, mit zwei mitlaufenden Hohlräumen zur unsichtbaren Kabelverlegung, Profilfarbe: eloxiertes Aluminium, Vergussart: Kein Verguss, Abdeckung: Abdeckung Prisma, 2x inkl. 2 Haltefedern, Endkappen,
Kabelzuführung links: Rückseitig durch Profilboden,
Profildurchführung: PG-Kabelverschraubung, Kabelausspeisung
rechts: Keine Weiterleitung, Einspeisung: 1 m Kabel mit
Niedervolt-Steckverbinder (Dreipoliger Steckverbinder für
Kabeldurchmesser von 5 bis 12 mm, IP68, Gegenstück mitliefern, dieses wird vom örtlichen Elektriker an die Zuleitung montiert),
Ausspeisung: Keine Weiterleitung

System bestehend aus Polyesterfaserplatten mit CNC
gefrästem Ausschnitt, rückseitig mit Montagerahmen aus B1
Sperrholz bestehend aus 2 Längsstreifen sowie 8 Quertraversen zur Aufnahme der Polycarbonatscheiben.
Sichtseite mittels klarer, polierter, UV-stabilisierter Platte aus Polycarbonat 75 x 1591 mm, umlaufend gefast, mit 16 vorgebohrten und ausgesenkten
Befestigungslöchern versehen abgedeckt und mittels Schrauben am Sperrholzrahmen befestigt. Im Bereich der Leuchtenplatten werden die Hutprofile auf Leuchtenplattenmaß angepasst, so dass jede einzelne Leuchtenplatte demontierbar ist.
Menge: 227,000 St

**1.3.160 Lieferung und Montage Leuchten L 1020mm B 40 mm**
*** wie Position 1.3.150
wie vor, jedoch Leuchten im Sichtmaß 1020 x 40 mm.
Lieferung und Montage von komplett vorkonfektionierten Leuchtenplatten Standardleuchten LED
Menge: 6,000 St

**1.3.170 Lieferung Reserveleuchte L 1561 mm**
*** wie Position 1.3.150
Lieferung von komplett vorkonfektionierten Leuchtenplatten incl. Standardleuchten LED
wie in Grundposition beschrieben,
jedoch ohne Montage
als Reserve zum schnellen Austausch bei Beschädigung

LED-Leuchte Sichtmaß 1561 x 40 mm
Plattenmaß 500-600 x 2000
Menge: 9,000 St

**1.3.180 Lieferung Reserveleuchte L 1020 mm**
Lieferung von komplett vorkonfektionierten Leuchtenplatten incl. Standardleuchten LED
wie in Vorposition beschrieben,

jedoch Sichtmaß Leuchte 1020 x 40 mm
Menge: 2,000 St

*Hinweis: Wand*

**1.3.190 Wandverkleidung Schall- und Rückprallschutz**
*** Bezugsbeschreibung
Wandverkleidung gem. DIN EN 13 964, Wandsystem als
freitagende Vorsatzschale,
Einbauhöhe: bis UK Unterdecke, von +3,35 m bis +4,50 m,
als Akustikwandverkleidung inkl. Rückprallschutz, Wandsystem
liefern und nach Werksvorschrift, gemäß statischen
Erfordernissen montieren.
Die Akustikplatten sind mittels Hutprofil gemäß
Herstellervorgaben zu montieren. Die Befestigung der
Konstruktionsprofile und der Akustikpaneele erfolgt als lotrechte
Wandfläche einschließlich zugelassener Befestigungsmittel,
gemäß statischen Erfordernissen und aller erforderlichen
Einmessarbeiten.
Zur Einhaltung der Zulassung müssen alle Komponenten als
Komplettsystem bestellt, geliefert und eingebaut werden.

Befestigungsuntergrund:
Unterzug Stahlbeton bzw. an Deckenverkleidung und das dafür
vorgesehene Befestigungsprofil, am Fussboden auf Rohboden
OK -0,15 m,

Dicke Akustikdecklage: 25 mm
Baustoffklasse : B1 – schwer entflammbar (DIN 4102)
Oberfläche: richtungslose, feinporige Oberfläche
Farbe: weiß
Lichtreflexionsgrad: ≥ 83 %
Kanten: scharfkantig / natur
Plattenabmessung: Länge bis 2000 mm, Breite bis 600 mm
einschließlich aller notwendigen Anschnitt- und
Verschnittplatten, nach Planunterlagen des Auftragsgebers

Verlegemuster Akustikplatten: Kreuzfuge

Systemaufbau

Unterkonstruktion Ebene 1:
Befestigung der UW 75 Profile am Fussboden und an den querzur Wandverkleidung verlaufenden Unterzügen
mittels zugelassenen Befestigungsmitteln, gemäß statischen
Erfordernissen und gemäß ausgeschriebener Wandhöhe sowie
den baulichen Gegebenheiten (Unterzug + Fussboden). Zur Stabilisierungdes oberen UW-Profiles sind im Abstand von maximal 1,8 m horizontale Rückverankerungen an die massive Raumbegrenzungswand mittels Nonius-Abhängern vorzunehmen:

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
In die UW Profile sind die CW 75 Profile einzustellen.
Achsabstand der Profile und der Befestigung nach Wandhöhe.
Hinweis:
Zwischen Rückseite Ständerwerk und Baugrund ist ein
Hohlraum von mind. 100 mm einzuhalten.
Als zusätzliche Aussteifung der Wandtragkonstruktion ist in
1,7 m Höhe über Rohboden an der Rückseite der CW 75 Profile horizontal umlaufend ein KVH 60 x 40 mm zu montieren und an der Raumbegrenzungswand mittels Nonius-Abhängern zu verankern:

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
Rückprallschutz Teil 1:
Die perforierten Aluminiumblechplatten, d=0,8mm, werden
stumpf gestoßen und flächendeckend an der Rückseite des
Ständerwerk aufgebracht. Die Befestigung erfolgt partiell mittels
Schnellbauschrauben mit Bohrkopf.

Rückprallschutz Teil 2:
Die perforierten Aluminiumblechplatten, d=0,8mm, werden
stumpf gestoßen und flächendeckend auf die Vorderseite des
Ständerwerk aufgebracht. Die Befestigung erfolgt partiell mittels
Schnellbauschrauben mit Bohrkopf.

Unterkonstruktion Ebene 2:
Für die Akustikverkleidung wird mittels Justierschwingbügel, im
Achsabstand auf die CW 75 Abstände angepasst, eine
einfache Lattenkonstruktion aus KVH 40 x 60 mm,
Baustoffklasse B1 (schwer entflammbar) im Achsabstand von
max. 625 mm, von der Rückprallschutzebene mit zugelassenen
Befestigungsmitteln, in die CW 75 Profile befestigt. Die KVH Latten werden durch die Justierschwingbügel so aufgebracht, dass eine Aufbauhöhe von 50 mm entsteht. In die Zwischenräume ist die 50 mm Polyesterfaserplatte 50/1500 (Flächengewicht 1500 g/m², Baustoffklasse B1) Dämmstoffeinlage gemäß VPAM-Prüfbericht vollflächig,formschlüssig zwischen die KVH 40 x 60 mm Lattung einzubringen.

Akustiklage 1:
Auf die Unterkonstruktionsebene 2 (KVH Lattung) wird die
Akustikdecklage 1 aus Polyesterfaserplatten 25/1800 (Flächengewicht 1800 g/m2, Baustoffklasse B1) stumpf gestoßen und flächendeckend aufgebracht. Die Befestigung erfolgt mittels Schnellbauschauben, Schraubenköpfe sind entsprechend zu versenken, um einen ebenen Untergrund zu erhalten. Die Befestigung ist nur partiell auszuführen, da diese nur die Akustikdecklage halten muss.

Akustikverkleidung:
Die Akustikdecklage aus Polyesterfaserplatten 25/2000
(Flächengewicht 2000 g/m2, Baustoffklasse B1) wird mittels
Hutprofil 65/25 weiß, aus Aluminium, quer zur
Unterkonstruktion mit Bohrschraube DIN 7504 N T 3,5 x 16 mm
Kopf weiß lackiert, Abstand max. 625 mm, in die KVH
Traglattung der Unterkonstruktion geschraubt.
In die Hutprofile ist ein Dämmstreifen aus Melaminharzschaum,
Farbe weiß, vollflächig und flächenbündig einzupressen.
Menge: 760,000 m2

**1.3.200 Wandverkleidung Schall- und Rückprallschutz Sockel**
Ausbildung eines Sockels,
zum einen im oberen Bereich als schraubrecht für
Gummigranulatsockelplatten (z.B. GK-Platte oder 1,5 mm
Aluminiumblechstreifen) mit einer Höhe von 162 mm,
zum anderen als Abstellung für den restlichen
Bodenaufbau ab OK Bodenplatte (Estrich, Dämmung) mit
einer Höhe von 118 mm,
Gesamthöhe Fußbodenaufbau beträgt 180 mm,
für die Aufnahme der Gummigranulatplatten am Sockel
muss die Wandkonstruktion gemäß deren Stärke (62
mm) angepasst werden bzw. mittels Unterkonstruktion
aufgedoppelt werden, so dass der Bodenbelag Sockel und
die Akustikdecklage einen niveaugleichen Abschluss bilden
bzw. der Sockel leicht nach hinten versetzt ist,
einschl. unterer Abschluss der Akustikverkleidung
(oberhalb Sockelbereich) mittels Abschlussprofil ausbilden
Menge: 200,000 m

**1.3.210 Zulage Wandverkleidung Schall- und Rückprallschutz schräg**
Zulage für die Ausführung der Wandfläche aus Position 1.3.190, einschließlich Sockelbereich schräg zur Außenwand,
im Bereich der Verjüngung vor dem Geschossfang,
Ausführung wie in Hauptposition beschrieben
jedoch in schräger Ausführung,
Befestigung mittels zugelassener Befestigungsmittel, gemäß
statischen Erfordernissen und aller erforderlichen
Einmessarbeiten,
sämtliche Materialien sind gemäß Herstellervorgaben
anzuschneiden und wie in der Hauptposition beschrieben,
vollflächig einzubringen und zu arretieren, der gesamte
anfallende Verschnittanteil ist in diese Position mit
einzukalkulieren
Menge: 30,000 m

**1.3.220 Schattenfuge Anschluss Schall- und Rückprallschutz Akustikwandfläche**
Anschluss der Akustikwandfläche an flankierende Bauteile als
20 mm breite Schattenfuge, hinterlegt und mittels halbem
Hutprofil, Farbe weiß, einschl. anschneiden der Akustikplatten in
diesen Bereichen, Ausführung wie in Hauptpositionen Decken- und Wandverkleidung der Schall- und
Rückprallschutzverkleidung beschrieben,
Unterkonstruktions- sowie Rückprallschutzebenen sind stumpf
zu stoßen in diesen Bereichen, alle erforderlichen
Einmessarbeiten sowie der gesamte anfallende Verschnittanteil
ist in diese Position mit einzukalkulieren,
Anschluss an die leicht geneigte Decke ist miteinzukalkulieren,
auch für Anschlüsse an Türen und Zuluftwand, Innenkanten und
im Bereich der schräg geneigten Decke zu den
Acrylglas-Elementen der Beamerbrücke sowie Anschluss an
Verkleidungsplatten aus Gummigranulat
Menge: 315,000 m

**1.3.230 Bauteilfuge Wandverkleidung Schall- und Rückprallschutz**
Bewegungsfuge, Ausführung an freistehender Wandverkleidung
aus vorhergehender Hauptposition 1.3.190,
für Bauteilfuge 2 cm, im Bereich 2-schaliger Wand in Achse 13, alle erforderlichen Einmessarbeiten sowie der gesamte anfallende Verschnittanteil ist in diese Position mit einzukalkulieren
Menge: 8,000 m

**1.3.240 Außenkante Anschluss Schall- und Rückprallschutz Akustikfläche**
Ausbildung von vertikalen Außenkanten der Akustikwandfläche
als beidseitig 20 mm breite Schattenfuge, hinterlegt und
mittels halbem Hutprofil an beiden Seiten, Farbe weiß, einschl.
anschneiden der Akustikplatten in diesen Bereichen,
Ausführung wie in Hauptpositionen Decken- und
Wandverkleidung der Schall- und Rückprallschutzverkleidung
beschrieben,
Unterkonstruktion ist stumpf zu stoßen in diesen Bereichen, mit
evtl. erforderlichem Kantenschutzprofil,
alle erforderlichen Einmessarbeiten sowie der gesamte
anfallende Verschnittanteil ist in diese Position mit
einzukalkulieren,
im Bereich Lüftungstorbogen vor der Leinwand
Menge: 18,000 m

**1.3.250 Auswechslung Wandverkleidung Türöffnung**
Ausbildung einer Auswechslung zur Aufnahme von
Türöffnungen, Abmessung Türen: Breite bis 2000 mm,
Höhe bis 2600 mm, der gesamte Wandaufbau ist im
Bereich der Einbauten fachgerecht zu unterbrechen, alle
erforderlichen Einmessarbeiten sowie der gesamte anfallende
Verschnittanteil und zusätzliche Randprofile sowie
UK-Auswechselungen sind mit dem vertraglich vereinbarten
Einheitspreis abgegolten
Menge: 5,000 St

**1.3.260 Einfassung Wandverkleidung Türöffnung Sonderkantprofil Alu**
Einfassung von Türöffnungen mittel Sonderkantprofil aus
Aluminium, die Ecken / Stoßstellen sind umlaufend sauber auf
Gehrung zu schneiden
Menge: 36,000 m

**1.3.270 Öffnungsklappe Wandverkl. reckteckig, für Sicherheitsstahlkasten B 550 mm H 650 mm**
*** Bezugsbeschreibung
Öffnungsklappe Wandverkleidung Reckteckig
Sicherheitsstahlkasten B 550 mm H 650 mm
Öffnungsklappe in der Wandverkleidung für
Sicherheitsstahlkästen (Steckdosen- und
Leinwandsteuerungskästen), rechteckig, Breite bis 550
mm, Höhe bis 650 mm, einschließlich der erforderlichen
Einmessarbeiten in der Wandverkleidung zur Integration
bzw. Zugänglichkeit von Sicherheitsstahlkästen herstellen,
Abmessung Stahlkasten mit Stahltüre: Breite 450 mm,
Höhe 550 mm,
die Baugröße der Öffnungsklappe mit gesamtem Aufbau
gem. Hauptposition Wandverkleidung der Schall- und
Rückprallschutzverkleidung beschrieben ist insgesamt 50 mm größer zu wählen als der dahinterliegende
Stahlkasten um ein späteres Öffnen beider Ebenen zu
gewährleisten, der Einbau/ die Anordnung zueinander
muss auf einander abgestimmt sein, Klappe ohne
sichtbaren Verschluss, Klappe zum Öffnen mit Griff (z.B.
Holz) bzw. Drucköffner,
der Zwischenraum bzw. die Leibung zwischen
Wandverkleidung und Sicherheitstahlkasten ist
entsprechend zu verkleiden, Leibungstiefe gemessen von
Vorderkante Wandverkleidung Schall- und Rückprallschutz
bis Vorderkante Sicherheitsstahlkasten beträgt 260 mm,
der gesamte Wandaufbau ist im Bereich der Einbauten
fachgerecht zu unterbrechen, alle erforderlichen
Einmessarbeiten sowie der gesamte anfallende
Verschnittanteil und zusätzliche Randprofile sowie
UK-Auswechselungen sind mit dem vertraglich
vereinbarten Einheitspreis abgegolten
Menge: 18,000 St

**1.3.280 Aussparung Wandverkleidung Rechteckig Lüftung B 1000 mm H 1195-1400 mm**
*** wie Position 1.3.270
Abmessung: Breite 1000 mm, Höhe 1195 - 1400 mm,
zur Integration von Lüftungsgittern
Menge: 8,000 St

**1.3.290 Reservematerial Wandverkleidung nur liefern**
*** wie Position 1.3.190
Reservematerial für Wandverkleidung, kompletter Aufbau gem.
Hauptposition, für eventuelle Reparaturarbeiten, nur
liefern und bauseits im Gebäude lagern, die Menge ist auf volle
Plattenmaße aufzurunden
Menge: 15,000 m2

*Hinweis: Abdichtung*

**1.3.300 Abdichtung Bodenplatte W1.1-E einlagig**
Abdichtung erdberührter Bodenplatten DIN 18533-1 und DIN
18533-2, Raumnutzungsklasse RN2-E (übliche Anforderung),
Wassereinwirkungsklasse W1.1-E (Bodenfeuchte und
nichtdrückendes Wasser bei Bodenplatten und erdberührten
Wänden), Rissklasse R1-E (gering), Rissüberbrückungsklasse
RÜ1-E (geringe Rissüberbrückung bis 0,2 mm), einlagig,
kaltselbstklebende Bitumen-Dichtungsbahnen mit
HDPE-Trägerfolie KSK, Anwendungstyp DIN/TS 20000-202 BA
(Bahn für Bauwerksabdichtung), im Kaltselbstklebeverfahren
aufbringen, im Bereich der im Vorfeld zu montierenden
Unterkonstruktion der Wände auf den Rohboden in einer Breite
100 cm, Unterbrechung bzw. Aussparung durch die
Stahlbetonstützen ist zu berücksichtigen, Achsabstand Stützen
 5,215 m, Abmessung Stütze 0,35 x 0,40 m
Menge: 200,000 m2

**1.3.310 Abdichtung Bodenplatte Bewegungsfuge W1.1-E VK4-E Schleppstreifen B 300mm**
Abdichtung erdberührter Bodenplatten über Bewegungsfugen
DIN 18533-1 und DIN 18533-2, Wassereinwirkungsklasse
W1.1-E (Bodenfeuchte und nichtdrückendes Wasser bei
Bodenplatten und erdberührten Wänden), Fugentyp I,
Verformungsklasse VK4-E, mit Schleppstreifen,
Schleppstreifenbreite 300 mm, aus kaltselbstklebenden
Bitumen-Dichtungsbahnen mit HDPE-Trägerfolie KSK,
Anwendungstyp DIN/TS 20000-202 BA (Bahn für
Bauwerksabdichtung).
Menge: 4,000 m

**1.3.320 Abdichtung Bodenplatte Bauteilfuge W1.1-E Bitumen-Dichtungsbahn HDPE KSK**
Abdichtung erdberührter Bodenplatten über Bauteilfuge DIN
18533-1 und DIN 18533-2, Wassereinwirkungsklasse W1.1-E
(Bodenfeuchte und nichtdrückendes Wasser bei Bodenplatten
und erdberührten Wänden), aus kaltselbstklebenden
Bitumen-Dichtungsbahnen mit HDPE-Trägerfolie KSK,
Anwendungstyp DIN SPEC 20000-202 BA (Bahn für
Bauwerksabdichtung).
durch hochführen und senkrecht stoßen der
Bitumen-Dichtungsbahn im Bereich der Bauteilfuge, überdecken des senkrechten Stoßen mit Anschlussstreifen,
Fugenbreite 20mm,
Menge: 2,000 m

**1.3.330 Anschluss Abdichtung aufgehende Bauteile Fuge D 10 mm**
Anschluss der Abdichtung aus Position 1.3.300 an
aufgehende Bauteile mit Fuge, Fugenbreite Bodenplatte zu
aufgehenden Bauteilen D = 10 mm, Untergrund Beton, H über
15 bis 20 cm, mit selbstklebenden Anschlussstreifen der
Abdichtung herstellen
Menge: 195,000 m

*Hinweis: Beamerbrücke*

**1.3.340 Neigungsänderung Deckenverkleidung Schall- und Rückprallschutz**
Neigungsänderungen in der Deckenverkleidung aufgrund des
Deckenknicks im Bereich der Beamerbrücke,
mit Hutprofil im Knickbereich, Farbe weiß, einschl. anschneiden
der Akustikplatten in diesen Bereichen,
Neigungsänderung der Decke im Bereich der Beamerbrücke:
6 Grad,
Ausführung wie in Hauptpositionen Decken- und
Wandverkleidung der Schall- und Rückprallschutzverkleidung
beschrieben, die Unterkonstruktion ist stumpf zu stoßen in
diesen Bereichen, alle erforderlichen Einmessarbeiten sowie
der gesamte anfallende Verschnittanteil ist mit dem vertraglich
vereinbarten Einheitspreis abgegolten
Menge: 28,000 m

**1.3.350 Richtungsänderung Wandverkleidung Schall- und Rückprallschutz**
Richtungsänderung der Wandverkleidung aufgrund der
Verjüngung,
mit Hutprofil im Knickbereich, Farbe weiß, einschl. anschneiden
der Akustikplatten in diesen Bereichen,
Richtungsänderung der Wände im Bereich der Verjüngung:
8 Grad,
Ausführung wie in Hauptpositionen Decken- und
Wandverkleidung der Schall- und Rückprallschutzverkleidung
beschrieben, die Unterkonstruktion ist stumpf zu stoßen in
diesen Bereichen, alle erforderlichen Einmessarbeiten sowie
der gesamte anfallende Verschnittanteil ist mit dem vertraglich
vereinbarten Einheitspreis abgegolten
Menge: 32,000 m

**1.3.360 Deckenverkleidung Schall- und Rückprallschutz unterhalb Beamerbrücke**
*** wie Position 1.3.10
Abhängung der Akustikdecke im Bereich der
Beamerbrücke/-bühne, nicht von der Rohdecke sondern
Befestigung an vorhandener Stahlkonstruktion bauseits
angebrachten M12 Gewindeschrauben,
die Unterkonstruktion ist mittels Direktabhängern und
niveaugleichem Grund- und Tragprofil mit Niveauverbinder und
passenden M12 Muttern und Unterlegscheiben an
vorbeschriebenen Gewindeschrauben zu befestigen,
die Ausführung sowie der Systemaufbau erfolgt wie in der
Hauptposition beschrieben,
alle erforderlichen Einmessarbeiten sowie der gesamte
anfallende Verschnittanteil ist in diese Position mit
einzukalkulieren
Menge: 47,000 m2

**1.3.370 Schattenfuge Stirnseite Beamerbrücke Schall- und Rückprallschutz Akustikfläche**
Anschluss der horizontalen Akustikfläche an vertikal
aufgehende Stirnseite der Beamerbrücke als 40 mm breite
Schattenfuge, hinterlegt und mittels halbem Hutprofil sowie
Wandwinkel 40/20/1 mm, Farbe weiß, befestigt mittels
verzinkter U-Schiene 28/27 an der Gipskartonbeplankung der
stirnseitigen Verkleidung der Beamerbrücke, einschl.
anschneiden der Akustikplatten in diesen Bereichen,
Ausführung wie in Hauptpositionen Decken- und
Wandverkleidung der Schall- und Rückprallschutzverkleidung
beschrieben,
Unterkonstruktion ist stumpf zu stoßen in diesen Bereichen, alle
erforderlichen Einmessarbeiten sowie der gesamte anfallende
Verschnittanteil ist in diese Position mit einzukalkulieren,
Arbeitshöhe der zu bearbeitenden oder zu bekleidenden Fläche
bis 6,0 m über der Standfläche des hierfür erforderlichen
Gerüstes, Gerüst wird gesondert vergütet,
Breite der Beamerbrücke: 4x Schützen 14,1 m, 6x Schützen
19,1 m
Menge: 34,000 m

**1.3.380 Verkleidung Stirnseite Beamerbrücke Gipspl. einlagig Baupl. A D 12,5mm**
Verkleidung Stirnseite Beamerbrücke, DIN 18168-1, innen,
Bekleidung aus Gipsplatten DIN 18180 und DIN EN 520,
einlagig, Verarbeitung DIN 18181, Bauplatten Typ A, Dicke 12,5
mm, befestigen mit Schnellbauschrauben DIN EN 14566 und
DIN 18182-2, Höhe 476 mm,
Unterkonstruktion mittels 2x horizontal verlaufender verzinkter
U-Schienen 28/27 und Schnellbauschrauben an den
Gipskartonplatten der Unterdecke und Verkleidung der
Beamerbrücke befestigt,
mit 1x Kantenschutz oben zur Ausbildung der oberen Kante,
Spachtelung Qualitätsstufe Q3, Arbeitshöhe der zu
bearbeitenden oder zu bekleidenden Fläche bis 6,0 m über der
Standfläche des hierfür erforderlichen Gerüstes, Gerüst wird
gesondert vergütet,
Breite der Beamerbrücke: 4x Schützen 14,1 m, 6x Schützen
19,1 m
Menge: 34,000 m

**1.3.390 Verkleidung Beamerbrücke Gipspl. einlagig Baupl. A D 12,5mm UK Hutprofil verz**
Verkleidung Beamerbrücke, DIN 18168-1, innen, Bekleidung
aus Gipsplatten DIN 18180 und DIN EN 520, einlagig,
Verarbeitung DIN 18181, Bauplatten Typ A, Dicke 12,5 mm,
befestigen mit Schnellbauschrauben DIN EN 14566 und DIN
18182-2, Unterkonstruktion aus verzinkten Hutprofilen 98/15,
Befestigungsuntergrund HEA 100 Stahlträger verzinkt, einschl.
Nägel bzw. erforderlicher Bohrungen und Befestigungsmittel,
Spachtelung Qualitätsstufe Q2, einschl. der Erschwernis durch
beengtes Arbeiten zwischen den Stahlträgern mit einem
Achsabstand zum Rand von 40 cm und untereinander von
160 cm sowie bei geschlossener Bekleidung eine begrenzte
Zugangs-/Öffnungshöhe von 60 cm, Arbeitshöhe der zu
bearbeitenden oder zu bekleidenden Fläche bis 6,0 m über der
Standfläche des hierfür erforderlichen Gerüstes, Gerüst wird
gesondert vergütet,
Abwicklung: vertikal zu bekleidende Fläche 1,90 m,
horizontal zu bekleidende Fläche (Oberseite) 1,25 m,
horizontal zu bekleidende Fläche ausgelegt für die
Beameraufstellung,
Breite der Beamerbrücke: 4x Schützen 14,1 m, 6x Schützen
19,1 m
Menge: 102,000 m2

**1.3.400 Polycarbonat D 6 mm Abdeckung Beamerbrücke 4x Schützen**
Polycarbonatscheibe, Plattendicke 6 mm, Oberfläche glatt,
Farbwirkung klar (farblos), als frontseitige Abtrennung der
Einhausung der Beamerbrücke,
Abmessung der Abtrennung:
Höhe 0,67 m, Länge 11,5 m,
Aufteilung der Polycarbonatscheiben in
6 verschiebbare Elemente mit 1250 mm Länge und
3 feste Elemente mit  2x 1362 mm und 1x 1270 mm Länge,
Höhe der Polycarbonatscheiben 657 mm,
Elemente stumpf gestoßen, Projektion der Beamer soll durch
die Scheibe auf die Leinwand erfolgen,
Halterung bzw. Führungsschiene der Scheiben mit U-Profil
14/20/2 mm aus Aluminium 4-seitig umlaufend über komplette
Länge und Höhe der gesamten
Polycarbonatscheiben-Abtrennung, unteres U-Profil mit
Schenkel zum befestigen im Rand-/Kantenbereich,
zusätzlich L-Winkel 20/20/2 mm für feste Elemente oben und
unten, L-Winkel 20/20/2 mm auch an den beiden äußeren
festen Elementen 1x seitlich am Rand der Abtrennung, an
Gipsplattenuntergrund mittels Senkkopfschrauben befestigen,
Scheiben bzw. U- u. L-Winkel sind versetzt angeordnet zum
öffnen/ aufschieben der Polycarbonatscheiben,
Untergrund aus Gipskartonplatten seitlich und oben geneigt,
einschl. umlaufenden Dichtungen an U- bzw. L-Winkeln
Menge: 1,000 St

**1.3.410 Polycarbonat D 6 mm Abdeckung Beamerbrücke 6x Schützen**
Polycarbonatscheibe, Plattendicke 6 mm, Oberfläche glatt,
Farbwirkung klar (farblos), als frontseitige Abtrennung der
Einhausung der Beamerbrücke,
Abmessung der kompletten Abtrennung:
Höhe 0,67 m, Länge 16,5 m,
Aufteilung der Polycarbonatscheiben in
9 verschiebbare Elemente mit 1250 mm Länge und
3 feste Elemente mit  2x 1362 mm und 2x 1270 mm Länge,
Höhe der Polycarbonatscheiben 657 mm,
Elemente stumpf gestoßen, Projektion der Beamer soll durch
die Scheibe auf die Leinwand erfolgen, Halterung bzw. Führungsschiene der Scheiben mit U-Profil
14/20/2 mm aus Aluminium 4-seitig umlaufend über komplette
Länge und Höhe der gesamten
Polycarbonatscheiben-Abtrennung, unteres U-Profil mit
Schenkel zum befestigen im Rand-/Kantenbereich,
zusätzlich L-Winkel 20/20/2 mm für feste Elemente oben und
unten, L-Winkel 20/20/2 mm auch an den beiden äußeren
festen Elementen 1x seitlich am Rand der Abtrennung, an
Gipsplattenuntergrund mittels Senkkopfschrauben befestigen,
Scheiben bzw. U- u. L-Winkel sind versetzt angeordnet zum
öffnen/ aufschieben der Polycarbonatscheiben,
Untergrund aus Gipskartonplatten seitlich und oben geneigt,
einschl. umlaufenden Dichtungen an U- bzw. L-Winkeln
Menge: 1,000 St

**1.3.420 Stirnseitige Verkofferung Gipspl. einlagig Baupl. A D 12,5mm UK Stahlblechprofil verz H 1,22 m**
Stirnseitige Verkleidung der Akustikdecke im Bereich der
Beamerbrücke/-bühne mittels GK Verkofferung, DIN 18168-1,
innen, Bekleidung aus Gipsplatten DIN 18180 und DIN EN 520,
einlagig, Verarbeitung DIN 18181, Bauplatten Typ A, Dicke 12,5
mm, befestigen mit Schnellbauschrauben DIN EN 14566 und
DIN 18182-2, Unterkonstruktion aus verzinkten
Stahlblechprofilen DIN EN 14195 und DIN 18182-1,
UW-Profil an der Decke mit Metallspreizdübeln für
Zugbelastung, Befestigungsuntergrund Stahlbeton, die
CW-Profile sind mit den UW-Profilen zu vercrimpern bzw.
vernieten,
gemäß statischen Erfordernissen entsprechende Hilfs- und
Tragekonstruktionen, alle erforderlichen Einmessarbeiten sowie
der gesamte anfallende Verschnittanteil ist mit dem vertraglich
vereinbarten Einheitspreis abgegolten,
einschl. Anschluss zur geneigten Decke aus Position
1.3.440, untere Sichtkante ist mit einem Kantenschutzprofil
einzufassen und flächenbündig anzuspachteln, Spachtelung
Qualitätsstufe Q2, Unterkonstruktion aus GK Platten ist stumpf
zu stoßen in diesen Bereichen, alle erforderlichen
Einmessarbeiten sowie der gesamte anfallende Verschnittanteil
ist in diese Position mit einzukalkulieren,
Abhängehöhe der zu bekleidenden Fläche 1,22 m,
Befestigungsuntergrund Stahlbeton, einschl. der Erschwernis
durch beengtes Arbeiten zwischen den Stahlträgern der
Beamerbrücke mit einem Achsabstand zum Rand von 40 cm und untereinander von 160 cm sowie bei geschlossener
Bekleidung eine begrenzte Zugangs-/Öffnungshöhe von 60cm, Arbeitshöhe der zu bearbeitenden oder zu bekleidenden
Fläche bis 6,0 m über der Standfläche des hierfür erforderlichen
Gerüstes, Gerüst wird gesondert vergütet
Menge: 34,000 m

**1.3.430 Stirnseitige Verkofferung Gipspl. einlagig Baupl. A D 12,5mm UK Stahlblechprofil verz H 0,67 m B 1,32 m**
Stirnseitige Verkleidung der Akustikdecke im Bereich seitlich
der Beamerbrücke/-bühne in horizontaler Ebene der
Acrylglas-Elemente, mittels GK Verkofferung, DIN 18168-1,
innen, Bekleidung aus Gipsplatten DIN 18180 und DIN EN 520,
einlagig, Verarbeitung DIN 18181, Bauplatten Typ A, Dicke 12,5
mm, befestigen mit Schnellbauschrauben DIN EN 14566 und
DIN 18182-2, Unterkonstruktion aus verzinkten
Stahlblechprofilen DIN EN 14195 und DIN 18182-1,
gemäß statischen Erfordernissen entsprechende Hilfs- und
Tragekonstruktionen, alle erforderlichen Einmessarbeiten sowie
der gesamte anfallende Verschnittanteil ist mit dem vertraglich
vereinbarten Einheitspreis abgegolten,
die zu bekleidenden Flächen haben die Abmessungen Breite x
Höhe von 1,32 x 0,67 m, Spachtelung Qualitätsstufe Q2,
Befestigungsuntergrund GK, Arbeitshöhe der zu bearbeitenden
oder zu bekleidenden Fläche bis 6,0 m über der Standfläche
des hierfür erforderlichen Gerüstes, Gerüst wird gesondert
vergütet
Menge: 5,000 m2

**1.3.440 Deckenverkleidung Schall- und Rückprallschutz Beamerbrücke Leinwand geneigt**
*** wie Position 1.3.10
Montage des Deckensystems hinter der Beamerbrücke/-bühne,
hierzu erfolgt die Verlegung der Deckenfläche auf kompletter
Raumbreite auf einer Länge von 1,0 m schräg im Winkel
von 6°,
UK Unterdecke: +4,47 bis +4,37 m,
die Unterkonstruktion ist entsprechend anzupassen und die
Konstruktion, einschließlich Akustikplatten gegen Abrutschen zu
sichern, Verkleidung aus Material und Unterkonstruktion wie
in der Hauptposition beschrieben,
Einbau aller Systemkomponenten erfolgt analog zur
Hauptposition, jedoch als
schräge Deckenfläche,
Auftretende Schubkräfte sind durch geeignete Maßnahmen
abzufangen, die Unterkonstruktion ist insoweit zu ergänzen,
dass die Einbauteile (z.B. Leuchten, etc.) an dieser befestigt
werden können, je nach Art und Umfang der Einbauten ist die
Unterkonstruktion ist bei der Aufnahme von Zusatzlasten nach
statischen Erfordernissen zu ergänzen, Leistung einschließlich
aller Einmessarbeiten
Menge: 28,000 m2

**1.3.450 Deckenverkleidung Schall- und Rückprallschutz Beamerbrücke Leinwand**
*** wie Position 1.3.10
Abhängung der Akustikdecke im Bereich zwischen
Beamerbrücke/-bühne und Leinwand, direkt vor der Leinwand,
nicht von der Rohdecke sondern Befestigung an vorhandener
Weitspannträgerkonstruktion (Profilschienen t = 1,75 mm oder
ähnlich) unterhalb der Lüftungskanäle,
hierzu ist ein entsprechender Zusatzaufwand für etwaige
Bohrungen und die Adaption an die Weitspannträger
vorzusehen, mittels Direktabhänger gem. Herstellervorschrift
und M8 Gewindeschrauben befestigt,
die Ausführung sowie der Systemaufbau erfolgt wie in der
Hauptposition beschrieben, alle erforderlichen
Einmessarbeiten sowie der gesamte anfallende Verschnittanteil
ist mit dem vertraglich vereinbarten Einheitspreis abgegolten,
OK Weitspannträgerkonstuktion/ Profilschiene +4,60 m,
UK Abhangdecke +4,37 m
Menge: 78,000 m2

*Hinweis: Werk- und Montageplanung*

**1.3.460 Werk- und Montageplanung**
Erstellung einer Werk- und Montageplanung des AN für
Akustikverkleidungen. Die Flächen sind zeichnerisch
darzustellen. Es sind Verlegepläne sowie Regeldetails der
Unterkonstruktion sowie alle Anschlusspunkte an flankierende
Bauteile, Abstellungen und sonstige Ausführungsdetails zu
erstellen. Der Auftragnehmer legt vor Beginn der Ausführung
die Werk- und Montageplanung der Objektüberwachung des
AG zur Freigabe vor und übergibt die Zeichnungen in 2facher
Ausfertigung in Papierform sowie digital. Diese Unterlagen sind
so rechtzeitig zur Prüfung bei den beauftragten
Objektüberwachung des AG vorzulegen, dass der geplante
Bauablauf eingehalten wird.
Menge: 1,000 St

#### Abschnitt 1.4 Dokumentation

**1.4.10 Dokumentation nach Checklisten-Master**
Erstellung einer zusammenfassenden Dokumentation aller
erbrachten Leistungen für die Trockenbauarbeiten.

Aufbau, Gestaltung, Reihenfolge, Inhalt, Form und Umfang der
Dokumentationsunterlage hat nach den Vorgaben des
Checklisten-Master der Bundeswehr zu erfolgen.

Die vollständigen Dokumentationsunterlagen nach Vorgaben
des Checklisten-Master sind als Vorabexemplar in 1-facher
Ausfertigung in Papierform und digital mindestens 8 Wochen
vor Abnahme der Gesamtleistung der Objektüberwachung des
AG zur Durchsicht und Prüfung zu übergeben.
Prüfergebnisse und Korrekturanweisungen nach Prüfung des
Vorabexemplars sind in die Endfassung der Dokumentation
einzuarbeiten.

Spätestes 4 Wochen vor der Abnahme ist die Dokumentation
mit den eingearbeiteten Korrekturen in 3-facher Ausfertigung in
Papierform und digital im PDF-Format, sowie bei Plänen/
Zeichnungen zusätzlich im DWG-Format auf CD bzw. DVD an
die Objektüberwachung des AG zu übergeben.
Die Übergabe hat in DIN A4-Ordnern mit Registern und
Inhaltsverzeichnissen zu erfolgen. Die Verzeichnisstruktur der
Datenträger ist analog dem Inhaltsverzeichnis des DIN A4
Ordners auszuführen.
Die vollständige Dokumentation gemäß den Vorgaben des
Checklisten-Masters der Bundeswehr ist ein wesentlicher Teil
der Leistung des AN und relevant für die Abnahme.
Unvollständige Unterlagen entsprechen einem erheblichen
Mangel.
Eine Abnahme der Komplettleistung erfolgt ausschließlich nach
Prüfung und Freigabe der Unterlagen durch den AG.

Bestandteile der Übergabedokumentation sind mindestens:
- Auflistung sämtlicher an der Leistungserbringung beteiligter
Nachunternehmer inkl. Ansprechpartner (Telefonnummer /
E-Mail und Adresse),
- Entsorgungsnachweise mit Wiegescheinen
- Übereinstimmungserklärungen
- Fachbauleitererklärung
- Unternehmerbescheinigung
- Funktions- und Produktbeschreibungen, (technische)
Produktdatenblätter (mit Ortsangabe)
- Bauaufsichtliche Zulassungen
- Wartungs- und Pflegeanleitungen, Reinigungsempfehlungen
- Gebrauchsanleitung sowie Hinweise zu Bedienung und Betrieb
- alle Bautagesberichte

Die Dokumentation ist mit folgendem Deckblatt anzulegen:
Projekt:
Bauherr:
Auftragnehmer:
Auftragsnummer:
Auftrag vom:
Auftragnehmer-Adresse:
Auftragnehmer-Telefonnummer:
Auftragnehmer-Telefaxnummer:
Auftragnehmer-E-Mail-Adresse:
Auftragnehmer-Projektleiter:
Auftragnehmer-Bauleiter:
Menge: 1,000 St
